# KiTa Worms
Angebotsaufforderung (GAEB 90, DA83)
DV-Nummer: 331
Währung: EUR
Auftraggeber: Stadtverwaltung Worms, Bereich 8, Abt. 8.3, Marktplatz 2, 67

## Bodenbelagsarbeiten
Datum: 21.07.26

### Titel 00 Vorbemerkungen

*Hinweis*
1. ANGABEN ZUR BAUSTELLE

Die Baustelle liegt in der Stadt Worms, in der Nähe
des Stadions
und neben einer Sporthalle.

Es wird eine zweigeschossige KITA für 8 Gruppen
errichtet, deren
Grundstück über die Carl-Villinger-Straße in 67549
Worms
angefahren wird.

Auf dem Grundstück gibt es Platz für die
Baustelleneinrichtung,
nach Westen ist dieser jedoch zugunsten des
Naturschutzes
beschänkt. Flächen für die Baustelleneinrichtung gemäß
Lageplan
und in Absprache mit der Bauleitung.

2. BAULICHE ANLAGE

Funktion
Der Neubau wir als 8-gruppige Kindertagesstätte mit 6
Kindergarten- und 2 Krippengruppen.

Die Erschließung des rechteckigen Gebäudes erfolgt
über die
bestehende Carl-Villinger-Straße.
Die Gruppenräume orientieren sich zum Freibereich der
KITA.
Jedem Gruppenraum ist jeweils ein Schlafraum und ein
Intensivraum
sowie Lager zugeordnet. Jeweils zwei Gruppen teilen
sich die
Nutzung eines Sanitärraums. Richtung Nordosten sind die
Technikräume und der Teamraum, sowie Essensraum,
Verteilerküche und Mehrzweckräume angeordnet.

Tragkonstruktion
Bei dem Neubau handelt es sich um ein zweigeschossiges
Gebäude
auf einer Grundfläche von ca. 20,85 m x 69,60 m und
einer
Gebäudehöhe von 8,77 m mit einem dreiseitig umlaufenden
Laubengang. Das Gebäude ist nicht unterkellert.

Aussteifung
Die Aussteifung des Gebäudes erfolgt über zahlreich
vorhandene
Tragwände. Das Gebäude befindet sich in der
Erdbebenzone 1.

Beschreibung der Bauteile
Das Gebäude wird in Holzmassivbauweise errichtet.

Decken:
Die Decken werden aus Brettsperrholzplatten gebildet,
die sich auf
Tragwänden ebenfalls aus Brettsperrholz auflegen. Die
Holzkonstruktion wird um Stahlbauelemente ergänzt.
Treppen im
Innen- und Außenbereich werden als
Stahlbetonfertigteile errichtet.
Die gesamte Tragkonstruktion ist feuerhemmend
auszuführen. Der
Großteil der Decken erhalten eine Unterdecke. Das Dach
erhält eine
extensive Dachbegrünung sowie eine PV-Anlage.

Tragende Wände und Stützen
Die vertikalen Traglieder bestehen vorwiegend aus
Brettsperrholzwänden und Stahl- und Holzstützen. Die
meisten
Brettsperrholzwände sind auf einer Seite in
Sichtqualität
auszuführen. Sonstige CLT-Wände werden mit
Vorsatzschalen oder
Dreischichtplatten beplankt. Alle tragenden und
aussteifenden
Gebäudeteile sind mindestens F30 herzustellen.

Gründung
Die Gründung des Anbaus erfolgt über eine 35cm dicke,
tragende
Bodenplatte, die sich umlaufend auf eine Frostschürze
auflegt. Die
Bodenplatte wird mit Dämmplatten unterbaut, die auf
einem
Planum mit Zementzugabe zur Baugrundverbesserung
aufgelegt
werden. Im Bereich der Brettsperrholzwand erhält die
Bodenplatte
eine Aufkantung um dem Holzschutz gemäß DIN 68800
gerecht zu
werden. Das Bodengutachten ist unbedingt zu beachten.
Die
Frostsicherheit ist zu gewährleisten.

Fassade
Die Holz- und Faserzementfassade wird über eine
belüftete
Unterkonstruktion an den Außentragwänden befestigt.

Vordachkonstruktion Eingang
Bei der Vordachkonstruktion handelt es sich um
Großlamellen aus
Aluminiumhohlprofilen.

Das gesamte Gebäude wird mit Fußbodenheizung beheizt.

3. BENUTZUNG DES ÖFFENTLICHEN STRASSENRAUMES UND
ÖFFENTLICHER FREIFLÄCHEN

Das Baugelände befindet sich neben dem Sportcampus. Die
Lagerflächen sind entsprechend eingeschränkt und ggf.
mit anderen
Gewerken zu teilen. Die Baustelle muss dauerhaft
gesichert werden,
der Bauzaun ist ständig geschlossen zu halten. Die
Anfahrbarkeit
auf dem Grundstück ist gemäß Baustelleneinrichtungsplan
vorhanden.

Eine mögliche Mitbenutzung des öffentlichen
Straßenraumes oder
Freiflächen sind vom Bieter rechtzeitig mit den
zuständigen
Behörden abzustimmen. Die Einholung der dazu
erforderlichen
Genehmigung ist Sache des Bieters. Die
Verkehrssicherheitspflicht ist
zu beachten. Der ursprünglich Zustand der
Straßenraumes ist nach
Rückbau der Baustelleneinrichtung wiederherzustellen.

Es wird dem Bieter empfohlen, sich vor Ort über die
Gegebenheiten
zu informieren.

4. ANGABEN ZUR AUSFÜHRUNG

Baustelleneinrichtung
Der Bauzaun ist bauseits errichtet. Die
Baustelleneinrichtung des
Auftragnehmers ist mit der Objektüberwachung
abzustimmen und
unmittelbar nach Abschluss einzelner Leistungen auf
das unbedingt
notwendige Maß zu reduzieren. Änderungen am Bauzaun
dürfen
nur nach Absprache mit der Bauleitung vorgenommen
werden.

Sicherungsmaßnahmen
Wege für den Personen- bzw. Fahrzeugverkehr auf der
Baustelle
dürfen nicht durch Bauarbeiten beeinträchtigt werden.
Zufahrtswege für Feuerwehr-, Rettungs-, Polizei- und
sonstige
Hilfsfahrzeuge sind stets freizuhalten.

Gerüste
Gerüste für Dach- und Fassadenarbeiten sowie Arbeiten
in einer
Höhe >2 m über Gelände bzw. Fußboden werden bauseits
gestellt.

5. ERGÄNZENDE HINWEISE

Bauschutt
Eigener Bauschutt und Abfall ist arbeitstäglich,
fachgerecht zu
entsorgen. Wird der Schutt und Müll nicht entsorgt, so
wird dieser
auf Kosten des AN beseitigt. Ein entsprechender Teil
(bis 5%) der
Brutto-Abrechnungssumme wird als Umlage einbehalten.

Schadstofffreiheit
Der Bieter sichert die allgemeine Schadstofffreiheit
zu.
Dies bedeutet insbesondere Folgendes:
- Die Räume müssen frei von Formaldehydausgasungen
sein (ein
Wert von kleiner 50 µg/m3 wird noch akzeptiert)
- Die Gesamtsumme an flüchtigen organischen Stoffen
(TVOC) in
der Raumluft darf den Wert von 700 µg/m3 nicht
überschreiten.
Grundlage hierfür ist der VOC -Vorsorgewert des
Umweltbundesamtes (Bundesgesundheitsblatt 42, 1999:
270-278)
von 300 µg/m3 sowie der für die Stoffgruppe
bicyclische Terpene
(Bundesgesundheitsblatt 46, 2003: 346-352) und
aromatenarmen
Kohlenwasserstoffe (Alkane) C9 bis C 14
(Bundesgesundheitsblatt
48, 2005:803-813) jeweils zulässige Maximalwert von
200 µg/m3.
Die Bestimmungsgrenze der Einzelsubstanzen soll µg/m3
betragen.
- Der Styrol-Richtwert von 0,03 mg /m3 gemäß
Richtwertvorgabe
des Umweltbundesamtes
(Bundesgesundheitsblatt 41, 1998: 392 398) ist
einzuhalten.
- Diisocyanate (momomer oder polymer; HDI,TDI,
MDI,IPDI) sollen
durch geeignete Auswahl der Baustoffe sowie
insbesondere durch
die Einhaltung der verarbeitungstechnischen Vorgaben
im Vorfeld
vermieden werden.
Der Auftraggeber wird vor Lieferung der Einrichtung in
ausgewählten Räumen - nach Stoßlüftung und 12-stündiger
Gleichgewichtseinstellung - durch ein akkreditiertes
Labor
Raumluftkontrollmessungen bei 23 Grad C (bei
Formaldehyd
zusätzlich unter Bezug auf eine relative Luftfeuchte
von 60 %) auf
Grundlage der VDI-Vorschriften durchführen.

Baustoffe
Alle zur Verwendung kommenden Baustoffe und Bauteile
müssen
nach EG-Richtlinien zertifiziert sein und der
Güteüberwachung
unterliegen. Auf Verlangen des AG oder der Prüfbehörde
hat der
Auftragnehmer auf seine Kosten die vertragsgemäße
Beschaffenheit, der von ihm gelieferten Stoffe und
Bauteile und er
von ihm ausgeführten Leistungen nach den
Formerfordernissen der
EG-Richtlinie nachzuweisen und zu belegen.
Stoffe und Bauteile, deren umwelt- und
gesundheitsgefährdende
Wirkung bekannt ist oder vermutet werden kann, dürfen
weder
eingebaut, noch als Hilfsmittel verwendet werden. Sind
einzubauende Materialien und Werkstoffe nicht
zweifelsfrei durch
ein Zertifikat als umweltfreundlich und gesundheitlich
unbedenklich
gekennzeichnet, so hat der Auftragnehmer auf seine
Kosten
unaufgefordert ein Gutachten einer geeigneten
Materialprüfanstalt
oder eines entsprechenden öffentlich bestellten und
vereidigten
Gutachters vorzulegen, aus dem die Unbedenklichkeit
der zum
Einsatz kommenden Stoffe, auch im Hinblick auf ihre
spätere
Wiederverwendbarkeit oder Entsorgung, hervorgeht.

6. BAUMASSEN

Es wurde eine überschlägliche Massenermittlung der
wesentlichen
Bauteile gefertigt, welche nachfolgend unverbindlich
zur Verfügung
gestellt wird. Die nachfolgenden Angaben sind
lediglich als
Richtwert zu nutzen.

*Hinweis*
1.0 WEITERE HINWEISE

Gegenstand der Ausschreibung sind

Bodenbelagsarbeiten nach DIN 18 365 VOB/C:

Leistungsbeschreibung und Pläne:
Grundlage des Angebotes sind die Leistungsbeschreibung
in den
Vorbemerkungen und Positionen sowie die beigefügten
Pläne. Die
Pläne dienen zur Übersicht. Der Bieter ist
verpflichtet, die im
Leistungsverzeichnis beschriebenen Positionen auf
Vollständigkeit,
fachgerechte Ausführbarkeit und Eignung für den
vorgesehenen
Verwendungszweck zu prüfen. Dies gilt auch im Hinblick
auf die
vorgesehenen Verbindungen mit dem Bauwerk und den zu
erwartenden Beanspruchungen.

2.0 NORMEN

Es gilt die VOB, die Herstellerempfehlungen, die
allgemein
anerkannten Regeln der Technik, Merkblätter, sowie
alle geltenden
DIN-Normen über die auszuführenden Arbeiten und
beschriebenen
Materialien und der zu erwartenden üblichen
Beanspruchungen.
Darüber hinaus sind die Richtlinien der GUV zu
beachten.

### Titel 01 Baustelleneinrichtung

**01.1 Baustelleneinrichtung**
Einrichten, Vorhalten über die vereinbarte
Leistungszeit, sowie
Räumen der Baustelle und Wiederherstellen des
Geländes, mit
folgenden in den Pauschalpreis einzukalkulierten
Leistungen:

- Aufenthalts- und Lagerräume,
- Kran und Hebezeuge,
- Maschinen, Geräte,
- Sicherungsmaßnahmen, die neben dem Fassadengerüst,
  für die eigenen Arbeiten notwendig sind
- alle sonstige Maßnahmen, die für das ordnungsgemäße
  Arbeiten notwendig sind.

Vorhanden:
- Bauzaun
- Verkehrssicherung
- Wasser- und Stromanschluss
- Außengerüste
- DIXI-WC / Sanitäranlage
Menge: 1,000 psch

### Titel 02 Vorbereitende Arbeiten

**Ausführungsbeschreibung 0001 Bau- und Leistungsbeschreibung**
*Bau- und Leistungsbeschreibung*
Untergrund

Die Fußbodenaufbauten in den Geschossen
unterscheiden sich:

Untergrund Erdgeschoss:
90 mm Estrich bzw. Heizestrich
30 mm Trittschallplatte bzw. Noppenplatte einschl.
Heizleitungen
0,3 mm Trennlage PE-Folie
50 mm Grunddämmung
5 mm Abdichtung
350 mm Stb.-Bodenplatte
120 mm Perimeterdämmung

Untergrund Obergeschoss:
90 mm Estrich bzw. Heizestrich
30 mm Trittschallplatte bzw. Noppenplatte einschl.
Heizleitungen
0,3 mm Trennlage PE-Folie
50 mm Grunddämmung
60 mm Schüttung einschl. Rieselschutz
280 mm Brettsperrholzdecke
590 mm Abhangdecke

Ausführung
Vor Beginn der Arbeiten sind die tatsächlichen
Einbauhöhen
bezogen auf das gesamte Ausbausystem mit der Bauleitung
abzustimmen, wenn unzulässige Toleranzen oder
Änderungen des
geplanten Fußbodenaufbaus festgestellt oder vermutet
werden.

Unebenheiten im Untergrund, durch die sich Mehrstärken
bei der
Spachtelung des Bodens über die zugelassene Toleranz
hinaus
ergeben, hat der Auftragnehmer durch ein
Höhennivellement
nachzuweisen.

Die Wahl des Klebers bleibt dem Auftragnehmer
überlassen, soweit
im Leistungsverzeichnis nichts anderes erwähnt ist.
Die Klebstoffe
sollen nach den Verarbeitungsvorschriften der
Hersteller verarbeitet
werden.

Sie dürfen den Belag und den Untergrund nicht
nachteilig
beeinflussen und keine bleibende Geruchsbelästigung
hervorrufen.
Sie dürfen keine gesundheitsschädlichen oder als
allergieauslösend
bekannte Lösungsmittel enthalten.
Für die Einpflege der Böden ist nur Material zu
verwenden, das
keine gesundheitlich bedenklichen Ausdünstungen, wie
z.B.
Formaldehyd, abgibt.

Ist Schleifen und Spachteln vorgesehen, so bleibt die
Anzahl der
Schleifgänge und Spachtelaufträge sowie die Wahl der
richtigen
Körnung dem Auftragnehmer überlassen und ist auf die
vorgesehene Beschichtung einzustellen.

Die Längsfugen sollen senkrecht zur Hauptfensterfront
verlaufen.

Bei der Befestigung an Wänden sind die Sockelleisten
grundsätzlich
mit Dübel und Schraube zu befestigen. Die Befestigung
am Boden
erfolgt mit Drahtstiften. An den Stößen dürfen keine
Farbabweichungen auftreten.

Bei Schleifarbeiten im Trockenverfahren sind
Absauggeräte zu
verwenden.

Das eingebaute Material muss dem Muster entsprechen;
eine
ausdrückliche Bestätigung des Musters durch den
Bauherren sollte
eingeholt werden.

Elemente aus verschiedenen Chargen innerhalb einer
zusammenhängenden Fläche sind grundsätzlich nicht
zulässig. Ist es
aus produkttechnischen Gründen unvermeidbar, dass
leichte
Struktur- und Farbunterschiede auftreten können, so
sind die
Einzelteile aus verschiedenen Paletten zu entnehmen
und zu
mischen. Der Bauherr ist vorher auf diesen Umstand
hinzuweisen
und um sein Einverständnis zu ersuchen.

Der Auftragnehmer hat sich beim Befestigen von
Bauteilen an
Vorsatzschalen zu vergewissern, dass durch die
Befestigungsmittel
keine Beschädigungen nicht sichtbarer Leitungen und
Rohre
entstehen.

Im Preis abgegolten ist auch:
- das Beseitigen der Überstände beim Verlegen
- das Lüften der Räume
- das Übergeben einer Pflegeanweisung

Reinigung/Pflege
Um die Wirtschaftlichkeit des einzubauenden
Bodenbelages
sicherzustellen, wird ein Reinigungs- und Pflegesystem
ohne
Beschichtung vorgeschrieben.
Der angebotene Bodenbelag muss deshalb über eine so
dichte,
geschlossene Oberfläche und leicht zu reinigende
Oberflächenbeschaffenheit verfügen, dass eine
zusätzliche
Beschichtung, egal ob werksseitig oder nachträglich
aufgebracht,
nicht erforderlich ist.
Der Bieter hat nachzuweisen, dass der Belagshersteller
diese
Eigenschaft über die gesamte Nutzungsdauer hinweg
gewährleistet.

Rutschsicherheit
Die geforderte Rutschsicherheitseinstufung muss durch
die
produkteigene Beschaffenheit des Bodenbelages erreicht
werden.
Eine nachträgliche Beschichtung des Bodenbelages zum
Erreichen
der Rutschsicherheitsklasse wird aus Umwelt-, Kosten-
und
Sicherheitsgründen nicht akzeptiert.

**02.1 Untergrund bürsten absaugen Zementestrich**
STLB-Bau 2022-04 036
Bürsten und Absaugen des
Untergrundes aus Zementestrich, für
Bodenbelagarbeiten, Untergrund
waagerecht.
Menge: 1640,000 m2

**02.2 Untergrund anschleifen absaugen Zementestrich**
STLB-Bau 2022-04 036
Anschleifen und Absaugen des
Untergrundes aus Zementestrich, für
Bodenbelagarbeiten, Untergrund
waagerecht.
Menge: 1640,000 m2

**02.3 Scheinfuge/Riss schließen 2K-Reaktionsharz-Fugenmasse Wellenverbinder**
STLB-Bau 2022-04 036
Kraftschlüssiges Schließen von
Scheinfugen/Rissen im Untergrund mit
Zweikomponenten-Reaktionsharz,
einschl. Einschneiden, Säubern, Einlegen
von Wellenverbindern und Absanden,
Hersteller und Typ '
....................................................'
vom Bieter einzutragen.
Menge: 50,000 m

**02.4 Untergrund spachteln Zementestrich D 3mm**
STLB-Bau 2022-04 036
Vollflächiges Spachteln des
Untergrundes aus Zementestrich,
mittlere Dicke 3 mm, für
Bodenbelagarbeiten, Untergrund
waagerecht, Ausführung in Teilflächen,
Hersteller und Typ '
....................................................'
vom Bieter einzutragen.
Menge: 1640,000 m2

**02.5 Voranstrich auftragen Kunstharz-Dispersion**
STLB-Bau 2022-04 025
Voranstrich auftragen, auf Boden,
Untergrund Zementestrich, mit
Kunstharz-Dispersion,
Hersteller und Typ '
....................................................'
vom Bieter einzutragen.
Menge: 1640,000 m2

**02.6 Feuchtigkeitsmessung**
STLB-Bau 2022-04 024
Feuchtigkeitsmessung nach dem
CM-Verfahren DIN 18560-1, Ausführung
auf Anordnung des AG.
Menge: 45,000 St

**02.7 Absperren der Restfeuchte**
Epoxidharzbeschichtung mit
Quarzsandeinstreuung zur Sperrung der
Restfeuchte im Estrich
inkl. Abfegen und Entsrogung des
überschüssigen Materials
Menge: 80,000 m2

**02.8 Untergrund ausgleichen Zementestrich Ausgleichsmasse D bis 3mm**
STLB-Bau 2022-04 036
Ausgleichen des Untergrundes aus
Zementestrich, mit Ausgleichsmasse,
Dicke bis 3 mm, für Bodenbelagarbeiten,
Untergrund waagerecht, Ausführung in
Teilflächen,
Hersteller und Typ '
....................................................'
vom Bieter einzutragen.
Menge: 80,000 m2

### Titel 03 Linoleum-Beläge

*Hinweis*
Das passgenaue Anarbeiten an
Türzargen, Belagswechsel, raumhohe
Fenster- und Türelemente sowie
Bereiche, bei denen keine Sockel- oder
Abdeckleiste vorgesehen ist sowie das
Anpassen an die in den Anlageplänen
erkennbaren Raumgeometrien ist in die
Hauptposition mit einzukalkulieren.

Verfugungen in extra Position.

Alle Fugen sind mit Schmelzdraht,
mehrfarbig, zu
schließen, dem Farbton des Belages
angepasst.
Schmelzdraht in separater Position.

Farbton nach Wahl des AG

**03.1 Bodenbelag Linoleum Kl.34 CFL-s1 D 2,5mm marmoriert**
Bodenbelag aus Linoleum DIN EN ISO 24011, mit
werkseitiger
Oberflächenvergütung, Einstufung DIN EN ISO 10874
Klasse 34
(gewerblicher Bereich, sehr starke Beanspruchung),
antistatisch,
Aufladungsspannung im Begehversuch DIN EN 1815 max. 2
kV,
Trittschallverbesserungsmaß über 4 bis 6 dB, DIN EN
ISO 10140-3,
Brandverhaltensklasse DIN EN 13501-1 CFL-s1,
Bewertungsgruppe
Rutschgefahr R 9 ASR A1.5/1,2, beständig gegen Öle und
Fette,
Dicke 2,5 mm, in Bahnen, Bahnenbreite 200 cm,
Oberfläche glatt,
marmoriert, Farbton nach Standardkollektion, auf
vollflächig
gespachtelten Untergrund, mit teilweise
Fußbodenheizung,
Spachtelung wird gesondert vergütet, vollflächig
kleben,

Leitfabrikat:
Forbo Marmoleum
oder gleichwertig
Das Produkt entspricht den optischen Anforderungen aus
dem
Farbkonzept. Gleichwertige Produkte sind zulässg,
sofern diese den
angegebenen NCS-Farbtönen und Optik entsprechen und die
gleiche Materialqualität, technischen Anforderungen und
Oberfläche wie das Leitfabrikat aufweisen.
Die Angabe der Leitfarbikate dient als Referenz und
erfolgt
ausschließlich zur Sicherstellung des
Gestaltungskonzeptes.

Farbigkeit:
Forbo Marmoleum Real 3136 concrete oder gleichwertig
(Gleichwertigkeitskriterium: Farbton NCS S 3005-G80Y),
Bodenfläche
in diesem Farbton 790 m2 von ausgeschriebener
Gesamtmenge
angebot. Fabrikat, Hersteller und Typ:
'..................................................'
vom Bieter einzutragen.

Farbigkeit:
Forbo Marmoleum Real 2629 eiger oder gleichwertig
(Gleichwertigkeitskriterium: Farbton NCS S 6005-G80Y),
Bodenfläche
in diesem Farbton 150 m2 von ausgeschriebener
Gesamtmenge
angebot. Fabrikat, Hersteller und Typ:
'..................................................'
vom Bieter einzutragen.

Farbigkeit:
Forbo Marmoleum Fresco 3260 leaf oder gleichwertig
(Gleichwertigkeitskriterium: Farbton NCS S 3030-G40Y),
Bodenfläche
in diesem Farbton 140 m2 von ausgeschriebener
Gesamtmenge
angebot. Fabrikat, Hersteller und Typ:
'..................................................'
vom Bieter einzutragen.

Farbigkeit:
Forbo Marmoleum Fresco 3265 avocado oder gleichwertig
(Gleichwertigkeitskriterium: Farbton NCS S 3030-G60Y),
Bodenfläche
in diesem Farbton 280 m2 von ausgeschriebener
Gesamtmenge
angebot. Fabrikat, Hersteller und Typ:
'..................................................'
vom Bieter einzutragen.

Farbigkeit:
Forbo Marmoleum Fresco 3259 mustard oder gleichwertig
(Gleichwertigkeitskriterium: Farbton NCS S 3040-Y),
Bodenfläche in
diesem Farbton 140 m2 von ausgeschriebener Gesamtmenge
angebot. Fabrikat, Hersteller und Typ:
'..................................................'
vom Bieter einzutragen.

Klebstoff, Hersteller und Typ '
....................................................'
vom Bieter einzutragen.
Menge: 1500,000 m2

**03.2 Bodenbelag Verbundlinoleum Schaum Kl.33 CFL-s1 D 3,5mm marmoriert**
Bodenbelag aus Verbundlinoleum mit Träger aus Schaum
DIN EN
686, Einstufung DIN EN ISO 10874 Klasse 33
(gewerblicher Bereich,
starke Beanspruchung), antistatisch,
Aufladungsspannung im
Begehversuch DIN EN 1815 max. 2 kV,
Trittschallverbesserungsmaß
19 dB, DIN EN ISO 10140-3, Brandverhaltensklasse DIN
EN 13501-1
CFL-s1, Bewertungsgruppe Rutschgefahr R 9 ASR
A1.5/1,2, beständig
gegen Öle und Fette,
Gesamtdicke 3,5 mm, in Bahnen, Bahnenbreite 200 cm,
marmoriert,
Farbton nach Standardkollektion, auf vollflächig
gespachtelten
Untergrund, mit Fußbodenheizung, Spachtelung wird
gesondert
vergütet, vollflächig kleben,

Leitfabrikat:
Forbo Marmoleum Decibel 3,5 mm
oder gleichwertig
Das Produkt entspricht den optischen Anforderungen aus
dem
Farbkonzept. Gleichwertige Produkte sind zulässg,
sofern diese den
angegebenen NCS-Farbtönen und Optik entsprechen und die
gleiche Materialqualität, technischen Anforderungen und
Oberfläche wie das Leitfabrikat aufweisen.
Die Angabe der Leitfarbikate dient als Referenz und
erfolgt
ausschließlich zur Sicherstellung des
Gestaltungskonzeptes.

Farbigkeit:
Forbo Marmoleum Decibel 19 db 313635 concrete oder
gleichwertig
(Gleichwertigkeitskriterium: Farbton NCS S 3005-G80Y)
angebot. Fabrikat, Hersteller und Typ '
....................................................'
vom Bieter einzutragen,

Klebstoff, Hersteller und Typ '
....................................................'
vom Bieter einzutragen.
Menge: 130,000 m2

**03.3 Unterlage Verbesserung Trittschalldämm. Korkbahn gepresst D2mm**
STLB-Bau 2022-04 036
Unterlage zur Verbesserung der
Trittschalldämmung in Abstimmung mit
dem Bodenbelag, aus gepressten
Korkbahnen, Dicke 2 mm, auf
Zementestrich kleben,
Hersteller und Typ '
....................................................'
vom Bieter einzutragen.
Menge: 130,000 m2

**03.4 Verfugen Bodenbelag Linoleum Schmelzdraht**
STLB-Bau 2022-04 036
Verfugen des Bodenbelages aus
Linoleum, Bahnenbreite 200 cm, mit
Schmelzdraht, Farbton dem Bodenbelag
angepasst, Abrechnung nach der Fläche
des Belages,
Hersteller und Typ '
....................................................'
vom Bieter einzutragen.
Menge: 1640,000 m2

**03.5 Dauerelastische Verfugung Linoleumboden**
Dauerelastische Verfugungen liefern und einbauen

Einbausituationen:
- Bewegungsfugen
- vor Trennschienen bei Belagswechsel
- im Anschluss zu den Zargen bei Türlaibungen
- im Bereich von raumhohen Fensterelementen, wo keine
  Sockelleisten eingebaut werden
- u.a.

Längen: in unterschiedlichen Längen
Breite: ca. 5 mm
Farbe: Farbton wie Belagsfläche

Hersteller/Typ '
....................................................'
vom Bieter einzutragen.
Menge: 220,000 m

**03.6 Reinigen Böden innen Belag Linoleum Nasswischen**
STLB-Bau 2022-04 033
Reinigen von Böden im Innenbereich,
Belag aus Linoleum, einschl.
Sockelleisten, reinigen durch
Nasswischen.
Menge: 1640,000 m2

**03.7 Ersteinpflege Bodenbelag**
STLB-Bau 2022-04 036
Ersteinpflege des Bodenbelags aus
Linoleum, nach Angaben der aktuellen
Pflegeempfehlung des
Bodenbelagherstellers.
Menge: 1640,000 m2

**03.8 Muster**
Musterfläche Linoleum 2,00x2,00 m liefern und lose
verlegen.
Die Musterflächen bleiben in Besitz des Bieters
und sind nach Auswahl zu entsorgen.
Menge: 5,000 St

### Titel 06 Leisten/Sonstiges

**06.1 Abdeckleiste B/H 20/70mm rechteckig, Oberfläche lackiert**
Abdeckleiste Fichte/Tanne Querschnitt B/H 20/70 mm,
rechteckig,
Oberfläche lackiert, im Farbton der Wand, unsichtbar
befestigen.

Farbton nach Wahl des AG

Leitfabrikat:
Sikkens Cetol Colour Card
oder gleichwertig

Hersteller und Typ '
....................................................'
vom Bieter einzutragen

Einbauort: OG Übergang Bodenbelag und Absturzsicherung
Luftraum raumhohe Netze
Menge: 35,000 m

**06.2 Sockelleiste B/H 10/50mm rechteckig, Oberfläche lackiert**
Sockelleiste Fichte/Tanne Querschnitt B/H 10/50 mm,
rechteckig,
Oberfläche lackiert, im Farbton der Wand, unsichtbar
befestigen,
mit Schallschutzstreifen hinterlegen.

Farbton nach Wahl des AG

Leitfabrikat:
Sikkens Cetol Colour Card
oder gleichwertig

Hersteller und Typ '
....................................................'
vom Bieter einzutragen
Menge: 860,000 m

**06.3 Anschlussfuge abdichten Sockelleiste elast.Dichtstoff Silicon**
STLB-Bau 2022-04 034
Anschlussfuge abdichten zwischen
Sockelleiste aus Holz, und Gipsplatten,
innen, mit elastischem Dichtstoff, Basis
Silicon,
Hersteller und Typ '
....................................................'
vom Bieter einzutragen,
weiß, Verhältnis Fugenbreite zu
Dichtstofftiefe 1:1.
Menge: 860,000 m

**06.4 Überstand Randdämmstreifen abschneiden PE-Schaum**
STLB-Bau 2022-04 036
Abschneiden des Überstandes des
Randdämmstreifens aus PE-Schaum,
nach Verlegung der Bodenbeläge, für
Bodenbelagarbeiten.
Menge: 860,000 m

**06.5 Übergangsprofil Alu B 30mm**
STLB-Bau 2022-04 036
Übergangsprofil aus Aluminium,
sichtbare Breite 30 mm, befestigen
durch Kleben, auf den Bodenbelag
aufsetzen.
Menge: 70,000 m

**06.6 Abschlussprofil Alu B 30mm**
STLB-Bau 2022-04 036
Abschlussprofil aus Aluminium, sichtbare
Breite 30 mm, befestigen durch Kleben,
auf den Bodenbelag aufsetzen.
Menge: 50,000 m

**06.7 Bewegungsfugenprofil Alu**
STLB-Bau 2022-04 024
Bewegungsfugenprofil aus Aluminium.
Menge: 220,000 m

**06.8 Mattenrahmen Alu L 420 cm B 350 cm H 20mm**
Mattenrahmen, aus Aluminium,
Länge Mattenrahmen '420' cm,
Breite Mattenrahmen '350' cm, Außenmaß Profilhöhe 20
mm,
einschl. Befestigungsanker, Ausführung gemäß Zeichnung.

Einbauort: Foyer
Menge: 1,000 St

**06.9 Mattenrahmen Alu L 400 cm B 365 cm H 20mm**
Mattenrahmen, aus Aluminium,
Länge Mattenrahmen '400' cm,
Breite Mattenrahmen 365 cm, Außenmaß Profilhöhe 20 mm,
einschl. Befestigungsanker, Ausführung gemäß Zeichnung.

Einbauort: Windfang
Menge: 1,000 St

**06.10 Sauberlaufsystem Alu Streifen Rauhaarrips B 420 cm T 350 cm Rahmen Alu**
Sauberlaufsystem, Träger aus Aluminium, Stegabstand 5
mm, mit
Streifen aus Rauhaarrips,
Breite '420' cm,
Tiefe '350' cm, mit Rahmen aus Winkelprofilen aus
Aluminium,
Rahmenhöhe 20 mm.
Menge: 1,000 St

**06.11 Sauberlaufsystem Alu Streifen Rauhaarrips B 400 cm T 365 cm Rahmen Alu**
Sauberlaufsystem, Träger aus Aluminium, Stegabstand 5
mm, mit
Streifen aus Rauhaarrips,
Breite 400 cm,
Tiefe 365 cm, mit Rahmen aus Winkelprofilen aus
Aluminium,
Rahmenhöhe 20 mm.
Menge: 1,000 St

**06.12 Bodenbelag schützen**
Der verlegte Boden ist nach der Einbringung für
Folgegewerke zu
schützen.
Abdeckung mit Hartfaserplatten. Die Platten sind gegen
Verrutschen zu sichern.

Ausführung nur nach Absprache mit der Bauleitung.
Menge: 164,000 m2

### Titel 07 Revisionsunterlagen

**07.1 Revisionsunterlagen**
Zum Schlussabnahmetermin sind die folgenden Unterlagen
ausgedruckt und digital als pdf-Datei abzugeben:
Produktdatenblätter aller verwendeten Materialien,
Pflegeanleitungen zu reinigender Materialien,
Wartungsunterlagen aller zu wartenden
Materialien/Einbauten
mit Angabe des Wartungsintervalls,
Nachweise zu Brandschutz, Wärmeschutz, Schallschutz,
Schadstofffreiheit,
Fertigungszeichnungen.
Menge: 1,000 psch

### Titel 08 Stundenlohnarbeiten

**Ausführungsbeschreibung 0002 Die Ausführung und Abrechnung von Stundenlohnarbeiten**
*Die Ausführung und Abrechnung von Stundenlohnarbeiten*
Die Ausführung und Abrechnung von Stundenlohnarbeiten
erfolgt
nach § 15 VOB/B.
Die im Leistungsverzeichnis aufgeführten
Stundenlohnarbeiten
gelten für unvorhergesehene Leistungen, deren
Abrechnung nach
Einheitspreisen nicht zweckmäßig ist.
Stundenlohnarbeiten werden
nur vergütet, wenn sie als solche vor Ihrem Beginn
ausdrücklich
vereinbart und von der Bauleitung freigezeichnet
worden sind. Die
Arbeitskräfte können nur nach der aufgeführten
Leistung vergütet
werden, z.B. beim Einsatz von von Facharbeitern für
Helferleistungen können diese nur zum
Helferstundensatz vergütet
werden. Der Einsatz von Meistern, Polieren und
Gleichgestellten
wird nur nach besonderer, begründeter Aufforderung
vergütet.

Anzubieten sind gemittelte Stundenverrechnungssätze
für folgende
Arbeitskräfte-Gruppen:

-Meister, Poliere und Gleichgestellte (Werkpoliere,
Schachtmeister,
Montageleiter, Baustellenleiter).

-Vorarbeiter, Facharbeiter und Gleichgestellte
(Spezialbaufacharbeiter, Baufachleiter, Obermonteure,
Monteure,
Gesellen, Gärtner, Maschinenführer, Fahrer und
ähnliche Fachkräfte).

- Werker, Helfer und Gleichgestellte (Baufachwerker,
Helfer,
Hilfsmonteure, Ungelernte, Angelernte).

Mit den Stundenlohnverrechnungssätzen sind abgegolten
sämtliche
Aufwendungen wie z.B. die Lohn- und Gehaltskosten, die
Lohn- und
Gehaltsnebenkosten (z.B. Auslösungen, Wegegelder,
Wegzeitentschädigungen, Fahrtkostenerstattungen), die
Sozialkassenbeiträge, ggf. die Winterbauumlagen, die
Gemeinkostenanteile sowie Gewinn, jedoch ohne
Umsatzsteuer.

In den Stundenlohnarbeiten sind nur auf der Baustelle
anfallende
Stunden anzugeben, nicht aber die Wegzeiten. Vom
Auftraggeber
zu vertretende und anerkannte Warte- und
Arbeitsunterbrechungszeiten werden wie
Stundenlohnarbeiten
vergütet.

Die Kosten für den Einsatz von Kleingeräten, Maschinen,
Werkzeugen oder sonstigen Geräten bis 400_
Anschaffungswert
(netto) sind in die Verrechnungssätze mit
einzurechnen. Sie werden
nicht gesondert vergütet.

Beschäftigt der Bieter bei einer der aufgeführten
Arbeitskräfte-Gruppen keine Arbeitskräfte, hat er die
in einem
Begleitschreiben zum Angebot abzugeben.

Das Material für Stundenlohnarbeiten ist getrennt zu
lagern.
Material-, Maschinen- und Gerätepreise gelten für die
Abrechnung
einschl. aller Zuschläge, Betriebsstoffe,
Handwerkszeuge usw. sowie
An-und Abfahrt frei Baustelle. Der Verrechnungssatz für
Fuhrleistungen enthält die Kosten für den Fahrer. Sie
müssen auf der
Grundlage des Hauptangebotes kalkuliert sein.

Stundenlohnzettel müssen eindeutig erkennen lassen:
Vor- und Zuname, beruf, Lohngruppe laut angebotenem
Stundenverrechnungssatz, Arbeitsleistung nach Zeit,
Ort und Dauer,
Verbrauch an Baustoffen, Benutzung von Maschinen mit
genauer
Leistungsangabe nach Zeit, Ort und Dauer.

**08.1 Meister, Poliere und Gleichgestellte**
*** Stundenlohnarbeiten
Rapportleistung für unvorhergesehene
Arbeiten. Die Arbeiten sind nur in
Absprache und nach Genehmigung
durch die Bauleitung auszuführen.
Menge: 2,000 Std

**08.2 Vorarbeiter, Facharbeiter und Gleichgestellte**
*** Stundenlohnarbeiten
wie vor, jedoch
Vorarbeiter, Facharbeiter und Gleichgestellte
Menge: 2,000 Std

**08.3 Werker, Helfer und Gleichgestellte**
*** Stundenlohnarbeiten
wie vor, jedoch
Werker, Helfer und Gleichgestellte
Menge: 2,000 Std

USt %: 19,00
